# Natur-/Betonwerksteinarbeiten
Angebotsaufforderung (GAEB 90, DA83)
Währung: EUR
Auftraggeber: keine Angabe

## Natur-, Betonwerksteinarbeiten
Datum: 31.03.25

*Hinweis*
Angaben zum Baumaßnahme
1.1.  Lage der Baumaßnahmen

  46537 Dinslaken
  Baßfeldshof 29

1.2.  Neubaumaßnahme

  3-geschossiges Wohngebäude, Erdgeschoss,
Obergeschoss und Staffelgeschoss  mit 14
Wohneinheiten sowie einer vollständigen Unterkellerung.

  _  Massivbauweise
  _  Tragende Wände aus Mauerwerk und Beton
  _  Stahlbetondecken
  _  Flachdach

1.3.  Grundstückserschließung

  Die Erschließung des Grundstückes erfolgt während
der Baumaßnahme. Die  Baustellenzufahrt erfolgt über
die Straße "Am Baßfeldshof".

1.4. Gebäude

1.4. Lageplan

1.5. Grundriss EG

1.6. Grundriss OG

1.7 Grundriss Staffelgeschoss

1.8. Schnitte

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Zusätzliche Technische Vertragsbedingungen (ZTV)
Natur- u. Betonwerksteinarbeiten

1.
Maßgebend für die Lieferung und Ausführung der
Leistungen sind die ATV in der VOB-Teil C und weitere
DIN-Vorschriften.
Alle Leistungen sind nach dem zum Zeitpunkt der
Ausführung geltenden Normen, Verordnungen, Richtlinien
etc. auszuführen.

Folgende Vorschriften sind besonders zu beachten:

DIN 18156 Keramische Bekleidungen im Dünnbettverfahren
DIN 18332 Naturwerksteinarbeiten
DIN 18333 Betonwerksteinarbeiten
DIN 18352 Fliesen - u. Plattierungsarbeiten
DIN 18353 Estricharbeiten
DIN 18500 Betonwerkstein-Güteprüfung/Überwachung
DIN 1045  Beton-u.Stahlbeton-Bemessung/Ausführung
DIN 4225  Fertigbauteile aus Stahlbeton
DIN 4102  Brandverhalten von Baustoffen
DIN 4108  Wärmeschutz im Hochbau
DIN 4109  Brandschutz im Hochbau
DIN 4117  Abdichtung von Bauwerken gegen
Bodenfeuchtigkeit
DIN 4122  Abdichtung von Bauwerken gegen nicht
drückendes  Oberflächen- und
Sickerwasser
DIN 18202 Maßtoleranzen im Hochbau (wobei für die Oberflächen die Genauigkeitsgruppe B, Ziffer 2, Teil
2
  als vereinbart gilt)
GEG - Gebäude-Energie-Gesetz

Unfallverhütungsvorschriften/ Regeln der BG Bau
(Berufsgenossenschaft der Bauwirtschaft)
BGV  BG-Vorschriften
BGR  BG-Regel
BGI  BG-Informationen
BGG  BG-Grundsätze
BetrSichV  Betriebssicherheitsverordnung mit den
dazugehörigen Technischen Regeln ,TRBS"
a.a.R.d.T.  Die Allgemein anerkannten Regeln der
Technik

Die Baustellenordnung der Covivio Immobilien GmbH

Grundsätzlich sind nur Produkte zu verarbeiten die
entsprechend der europäischen Richtlinien eine
CE-Kennzeichnung  unterliegen und besitzen. Bezüglich
der Wärmeleitfähigkeit sind zusätzlich zur
CE-Kennzeichnung nur Bauprodukte zugelassen, die zudem
einer Fremdüberwachung einer von Ländern zugelassenen
Stelle unterliegen und entsprechend überwacht sind.

2.
Material- u. Unterkunftsräume werden bauseits nicht
gestellt.

3.
Bauaufzüge und Gerüste werden bauseits nicht gestellt.

4.
Strom u. Wasseranschlüsse sind an der Baustelle
vorhanden. Die Verbrauchs kosten sind mit dem
Rohbau-/Hauptunter-
nehmer zu verrechnen. Kosten für evtl. notwendige
Strom- u. Wasserverbrauchszähler trägt der
Auftragnehmer.

5.
Bauaufzüge und Schutzgerüste werden bauseits nicht
erstellt. Die Kosten hierfür sind in den
Einheitspreisen einzukalkulieren.

6.
Sämtliche evtl. anfallende Beistemm- und Spitzarbeiten
in kleinem Umfang sind, sofern sie nicht im
Leistungsverzeichnis gesondert aufgeführt sind, in den
Einheitspreisen einzukalkulieren.

7.
Die Baustelle ist täglich sauber zu halten und
sämtliche Schutt und Materialreste sind ohne besondere
Aufforderung vom AN zu entsorgen. Der Auftraggeber
behält sich vor Bauschuttcontainer aufzustellen und die
hierfür anfallenden Kosten anteilig auf die
ausführenden Firmen umzulegen und von der
Schlußrechnung in Abzug zu bringen.

*Hinweis*
Ausführungszeitraum:

Mitte Januar 2027 - Anfang Juni 2027

### Bereich 01 Neubau 1 Mehrfamilienhaus in Dinslaken, Baßfeldshof

#### Abschnitt 01.01 Innenfensterbänke

**01.01.0010 Fensterbänke Micro-Carrara**
Innere Fensterbänke aus Naturstein, alle sichtbaren Kanten gebrochen, Flächen poliert, auf
Mauerwerks- und Betonbrüstungen satt im Mörtelbett
verlegt.
Material  :  Marmor - Micro-Carrara
Plattendicke  :  2 cm
Plattenbreite  :  ca. 20-25 cm
Plattenlänge  :  verschiedene Einzellängen 2 m
Menge: 7,340 m²

**01.01.0040 Ausklinkungen**
*** Bedarfsposition ohne GB
Ausklinkungen an einer Seite der Fensterbank im
Bereich Fenster/Balkontür.
Ausklinkung, offen, bis 20/20 cm, herstellen als Zulage
zu den Fensterbankpositionen
Menge: 1,000 Stck

**01.01.0050 Unterleimer Padang-Cristallo bis 10 cm**
*** Bedarfsposition ohne GB
Unterleimer unter Fensterbänken liefern und kleben, als
Zulage
Menge: 1,000 m

#### Abschnitt 01.02 Treppenhaus - Treppen- u. Bodenbelag, Fensterbänke

**01.02.0010 Fensterbänke Padang-Cristallo TG 34**
Innere Fensterbänke aus Naturstein, alle sichtbaren Kanten gebrochen, Flächen poliert, auf
Mauerwerks- und Betonbrüstungen satt im Mörtelbett
verlegt.
Plattendicke  :  2 cm
Plattenbreite  :  ca. 20-25 cm
Plattenlänge  :  versch. Einzellängen 2 m
Material  :  Padang-Cristallo TG 34
Menge: 0,680 m²

**01.02.0020 Trittstufen Padang Cristallo TG 34**
Trittstufen aus Naturstein in Zementmörtel verlegen.
Alle sichtbaren Kanten gefast und geschliffen,
einschl. dem Anlegen einer 10 mm breiten mörtellosen Fuge zu den angrenzenden Wänden, durch
das Einlegen eines Mineralfasertrennstreifens.
Konstruktionhöhe  : i.M. 8 cm
Oberfläche  : fein geschliffen
Plattendicke  : 3 cm
Plattenbreite  : bis 110 cm
Plattentiefe  : bis  32 cm
Material  : Padang Cristallo TG 34
Menge: 48,000 Stck

**01.02.0030 Trittstufe gewendelt als Zulage**
*** Bedarfsposition ohne GB
Trittstufe gewendelt als Zulage zur Vorpositon

Plattenbreite:  110 bis 1.40 cm
Menge: 1,000 Stck

**01.02.0040 Austrittsstufe als Zulage**
Austrittsstufe, im Übergang zwischen Treppenlauf und Podest als Zulage zur Vorpositon.
Plattenbreite  :  bis 115 cm
Plattentiefe  :  bis  32 cm
Menge: 3,000 Stck

**01.02.0050 Setzstufen Padang-Cristallo TG 34**
Setzstufen aus Natursteinstein in Zementmörtel
verlegen.
Alle sichtbaren Kanten gefast und geschliffen,
einschl. dem Anlegen einer 10 mm breiten mörtellosen Fuge zu den angrenzenden Wänden, durch
das Einlegen eines Mineralfasertrennstreifens.
Oberfläche  : poliert
Plattendicke  : 2 cm
Plattenbreite  : bis 110 cm
Plattenhöhe  :  bis 18 cm
Material  :  Padang-Cristallo TG 34
Menge: 48,000 Stck

**01.02.0060 Setzstufe für gewendelten Lauf als Zulage**
*** Bedarfsposition ohne GB
Setzstufe für gewendelt Trittstufen / Treppenlauf als
Zulage zur Vorpositon
Plattenbreite:  105 - 140 cm
Menge: 1,000 Stck

**01.02.0070 Sockelleisten Padang-Cristallo TG 34**
Abgetreppte Sockelleisten bestehend jeweils
Tritt - u. Setzsockel liefern und im Dünnbettverfahren ansetzen einschl. Verfugung.
Jeglicher Kontakt zum Boden- bzw. Treppenbelag ist durch Einlegen von Randstreifen 5 mm
auszuschließen.

Sockelhöhe  : 7 cm
Sockeldicke  : 1 cm
Oberfläche  : poliert
Material  : Padang-Cristallo TG 34
Menge: 48,000 Paar

**01.02.0080 Bodenbelag**
Bodenplatten 60 x 40 x 1 cm liefern u. im
Dünnbettverfahren ansetzen, einschl. Verfugung.
Jeglicher Kontakt zum Boden- bzw. Treppenbelag
ist durch Einlegen von Randstreifen 5 mm dick,
auszuschließen.

Sockelhöhe  : 7 cm
Sockeldicke  : 1 cm
Material  : Padang Cristallo TG 34
Oberfläche  : poliert
Menge: 117,390 m²

**01.02.0090 Schrägschnitte Bodenbelag als Zul.**
*** Bedarfsposition ohne GB
Schrägschnitte als Zulage zum Bodenbelag
Menge: 1,000 m

**01.02.0100 Sockelleisten Bodenbelag**
Sockelleisten liefern und im Dünnbettverfahren ansetzen
einschl. Verfugung.
Jeglicher Kontakt zum Boden- bzw. Treppenbelag ist
durch Einlegen von Randstreifen 5 mm dick,
auszuschließen.

Sockelhöhe  : 7 cm
Sockeldicke  : 1 cm
Material  : Padang-Cristallo TG 34
Oberfläche  : poliert
Menge: 155,180 m

**01.02.0110 Dauerelastische Versiegelung**
Dauerelastischer Fugenverschluß auf Thiokolbasis, in Innenräumen, an allen horizontalen und
vertikalen Wand- und Bodenanschlüssen, sowie
an Türbekleidungen herstellen, einschl. Vorreinigung und Hinterfüllung der Fugen.
Fugenbreite  :  6 - 8 mm i.M.
Fugenfarbe  :  nach Angabe des AG
Menge: 211,790 m

**01.02.0120 Messingwinkelschiene**
Messingwinkelschiene liefern und als Bodenabschluß
am Türblatt verlegen.
Fabrikat:  Schlüter o. glw.
Menge: 22,560 m

**01.02.0130 Eingangsmatte ca. 1000 x 500 mm**
Eingangsmatte mit Alu-Rahmen als Fuß-,
Schmutzfang-Fussabtreter- u. Antirutschmatte liefern u.
mit Verlegung des Bodenbelags mittig vor der
Hauseingangstür einbauen.

Größe:  1000 x 500 mm
Höhe:  12 mm
Farbe:  Hellgrau
Material:  Aluminum, Rips

Fabrikat: EMCO Diplomat oder gleichwertig

Angebotenes Fabrikat:

______________________
Menge: 1,000 Stck

**01.02.0140 Abdeckung Boden mit Natursteinvlies**
Abdeckung Bodenbelag  mit Natursteinvlies einschl.
spätere Entsorgung.
Menge: 117,390 m²

**01.02.0150 Abdeckung Treppenlauf mit Natursteinvlies**
Abdeckung Treppenlauf mit Natursteinvlies einschl.
spätere Entsorgung.
Menge: 3,000 Stck

#### Abschnitt 01.03 Stundenlohnarbeiten

*Hinweis*
Der Auftragnehmer ist ohne vorherige Anmeldung u. ohne
vorheriger schriftliche Zustimmung durch den
Auftraggeber (AG) nicht berechtigt Tagelohnarbeiten
auszuführen.
Geleistete Tagelohnarbeiten, die vor Ausführung nicht
schriftlich durch den AG beauftragt/ genehmigt wurden,
werden nicht vergütet.

**01.03.0010 Stundenlohn Facharbeiter**
*** Bedarfsposition ohne GB
Für evtl. erforderliche Arbeiten, die nicht im
Leistungsverzeichnis erfasst sind und gegen Nachweis
zur Ausführung kommen, werden verrechnet für:
Facharbeiter
Menge: 1,000 h

**01.03.0020 Stundenlohn Helfer**
*** Bedarfsposition ohne GB
Für evtl. erforderliche Arbeiten, die nicht im
Leistungsverzeichnis erfasst sind und gegen Nachweis
zur Ausführung kommen, werden verrechnet für:  Helfer
Menge: 1,000 h

USt %: 19,00
